# Bauhof Schöneweide / Neubau Werkstatt IJGD
Angebotsaufforderung (GAEB DA XML 3.2, DA83)
Projekt: BSB
Währung: EUR
Vergabeart: Beschränkte Ausschreibung
Eröffnung: 19.10.2026
Ausführungsbeginn: 25.01.2027
Ausführungsende: 26.07.2027
Erstellt mit: GXML Toolbox V3.3 R20220330, ORCA AVA 25.0.5 - Professional Edition 25.00.05, 18.09.2026

## 0. Leistungsbestandteile nach ATV
1. Leistungsbestandteile nach ATV

Die Leistungen umfassen Arbeiten nach:
- ATV DIN 18299 Allgemeine Regelungen für Bauarbeiten jeder Art
- ATV DIN 18331 Betonarbeiten
- ATV DIN 18336 Abdichtungsarbeiten

HINWEIS gem. Pkt.0, ATV Allgemeine Regelungen für Bauarbeiten jeder Art
- DIN 18299 VOB/C:
Soweit in der Leistungsbeschreibung auf Technische Spezifikationen, z.B. nationale Normen, mit denen Europäische Normen umgesetzt werden, europäische technische Zulassungen, gemeinsame technische Spezifikationen, internationale Normen, Bezug genommen wird, werden auch
ohne den ausdrücklichen Zusatz: "oder gleichwertig", immer gleichwertige Technische Spezifikationen in Bezug genommen.

## 1. Gliederung der Leistungsbeschreibung
1. Gliederung der Leistungsbeschreibung

- Allgemeine Baubeschreibung Architekt
- Allgemeine Angaben zur Baustelle
- Allgemeine Angaben zur Ausführung
- Bezeichnung der Baustelle
- Gewerkespezifische Angaben Baustelle
- Gewerkespezifische Angaben Ausführung
- Ausführungsbeschreibung Leistungsverzeichnis
- Leistungspositionen

1. Anlagenverzeichnis Pläne/Berechnungen/Gutachten

1. 1. Pläne
 Die bei der Kalkulation zu berücksichtigenden Pläne sind dem Anhang zu entnehmen.

1. 1. Weitere Unterlagen
2. Statischer Nachweis vom 24.10.2025
3. Brandschutznachweis vom 31.10.2025
4. GEG Nachweis vom 23.07.2025
5. Schallschutznachweis vom 21.10.2025
6. Baugrundgutachten vom 20.06.2023
7. Barrierefreiheitskonzept vom 26.11.2024

## 2. Allgemeine Baubeschreibung Architekt
1. Allgemeine Angaben zum Bauvorhaben
   1. Allgemeine Angaben zum Bauvorhaben
Das Land Berlin hat sich mit Beschluss vom 15.11.2018 (Drucksachen Nrn. 18/0965 und 18/1448) verpflichtet, eine eigene Jugendbauhütte zu etablieren. In einer Pressemitteilung zum Beschluss des Doppelhaushalts für die Jahre 2020 und 2021 vom 13.12.2019 betont Senator Dr. Klaus Lederer, dass "wir [...] Handwerks- und Bautechniken als Kulturelles Erbe [verstehen] und [...] sie mit Hilfe der Jugendbauhütte Berlin an nachfolgende Generationen weitergeben und somit am Leben erhalten [werden]." Um diesen Zweck zu erfüllen, ist die Weiterentwicklung der Berliner Jugendbauhütte um die Ergänzung einer eigenen Werkstatt unbedingt erforderlich.
Für die Durchführung von Jugendbauhütten-Seminare ist es unser Ziel, allen Freiwilligen praktische Erfahrungen mindestens mit den Werkstoffen Holz, Stein, Glas und Metall zu ermöglichen. Dafür sind eigene Werkstätten unerlässlich, da es in Berlin keine offenen Werkstätten gibt, die unter der Woche verfügbar sind.

Mit eigenen Werkstätten kann die Jugendbauhütte einerseits sehr viele hochinteressante Anleiter*innen/Meister*innen/Restaurator*innen für praktische Workshops/Bildungsarbeit gewinnen. Die Nachfrage ist jetzt bereits enorm. Außerdem könnten hier auch verbindende Workshops stattfinden: Freiwillige mit Schüler*innen/Kindern, Freiwillige mit Fachleuten, Freiwillige mit Denkmalpfleger*innen, Azubis, Studierenden etc.

Das Werkstattgebäude wird in Kooperation mit der Jugendbauhütte ausgeführt. Dabei übernimmt die Jugendbauhütte nicht nur die Rolle der späteren Nutzer sondern ebenfalls ausführende Arbeiten am Gebäude in Eigenleistung.

Von besonderer Relevanz ist ebenfalls die Absicht so viele Materialien und Bauteile wie möglich aus einer vorherigen Nutzung, d.h. als Re-Use Materialien oder Bauteile zu verwenden. Aktuell steht schon fest, dass das Material für die Dach- bzw. Fassadenbekleidung bereits zu großen Teilen vorhanden ist.

1. 1. Lage des Grundstücks
  Das Baugrundstück Wagner-Régeny-Allee 9 in 12487 Berlin (Gemarkung Treptow, Flur 151, Flurstück 109) befindet sich auf dem Grundstück eines ehemaligen Bahnbetriebswerks in Schöneweide.

1. 1. Grundstück
Die Planung des Werkstattgebäudes für die internationale Jugendbauhütte erfolgt auf einem Teilgrundstück von 1.187m2 auf dem Grundstück des ehemaligen Bahnbetriebswerks in Schöneweide. Die Gesamtanlage steht unter Denkmalschutz (s. Eintrag Denkmaldatenbank des Landes Berlin Obj. Dok. Nr.: 09045261, Gemarkung Treptow, Flurstück 104)

Das Bauhofgelände ist ideal über die S-Bahn Station Johannisthal angebunden. Die Zufahrt zum Baugrundstück mit dem Auto erfolgt über die Benno-König-Straße und die Wagner-Régeny-Allee, die Zufahrt auf das Baugrundstück wird neu hergestellt. Auf der gegenüberliegenden Seite der Wagner-Régeny-Allee sowie östlich des Baugrundstücks ist eine neue Bebauung geplant.

Das Teilgrundstück auf dem das Werkstattgebäude errichtet werden soll, ist bisher nur eine Brachfläche auf dem Grundstück des Bahnbetriebswerks, welches ursprünglich von der Bahn als Rangierfläche genutzt wurde. Seit etwa 1906 war das Gelände Teil des Rangierbahnhofs Berlin-Schöneweide und es führten Schienen über das Grundstück. Der Rangierbahnhof wurde 1998 geschlossen, die Schienen wurden in der Folge rückgebaut.

Die mittlere geplante Geländehöhe um das Gebäude liegt bei 35,60m ü. NN (±0,00 = 35,70 m ü. NN).

1. Beschreibung Gebäude
   1. Bezeichnung, Gebäudegeometrie, Nutzung
Werkstattgebäude für die Jugendbauhütte
BGF: ca. 568 m2
BRI: ca. 2.608 m3
Ausdehnung: ca. 35m x 20m
Nutzung: Werkstattgebäude
Gebäude-Null: ±0,00 = 35,70m ü. NN

1. 1. Baubeschreibung Architekt
Bauweise:
Das Gebäude wird als 1,5 geschossiges Gebäude in Holzbauweise errichtet.
Der im Grundriss L-förmige Baukörper schließt zur Wagner-Régeny-Allee beinahe als Grenzbebauung an. Hier ist der Baukörper zweigeschossig und ca. 35,5m lang. Der Firstpunkt dieses Satteldaches hat eine Höhe von ca. 6,75m ü. GOK (= 42,45m ü NN). Zur Privatstraße ist das Gebäude ca. 20,5m lang. Hier beträgt die Höhe der eingeschossigen Werkhalle an ihrem höchsten Punkt des Sheddachs ca. 7,60m GOK. Die Traufkanten staffeln sich von ca. 5,60m im Bereich der Wagner-Régeny-Allee zum Werkhof ab. Im Bereich des Satteldachs sind es.ca. 4,30m bzw. 3,10m im Bereich des Sheddachs.

Barrierefreiheit:
Die Außenanlagen sind so gestaltet, dass der Zugang zum Gebäude barrierefrei möglich ist. Ein barrierefreier PKW Stellplatz ist im Freilager vorgesehen. Im Werkstattgebäude ist das komplette Erdgeschoss barrierefrei gestaltet. Ein barrierefreies WC ist ebenfalls vorgesehen. Das Obergeschoss mit den geplanten Nebennutzungen ist nicht barrierefrei geplant.

Gebäude:
- Gründung: Flachgründung aus Einzel- und Streifenfundamenten, unbewehrte Bodenplatte auf lastabtragendem Schaumglasschotter
- Tragwerk: Holzskelettbauweise, tragende und aussteifende Stützen und Unterzüge,
- Decken: Holzbalkendecke
- Dach: Sattel- bzw. Sheddach Metalldeckung und außenliegende Entwässerung
- Außenwände: Holzrahmenbauweise mit Holzfaserdämmung
- Außenwandbekleidung: Hinterlüftete Holzfassade im Erdgeschoss, Metallfassade aus wiederverwendeten Blechen im Obergeschoss
- Außentüren - und Fenster: teilweise wiederverwendete Fenster, Doppelkastenfenster aus Holz
- Innenwände: Ständerkonstruktionen mit innenliegender Holzfaserdämmung, beidseitig doppelte Gipsfaser-Beplankung in Schmiede, sonst Lehmputz oder Spanplatten
- Innentüren: Holztüren, lackiert
- Innentreppe: Massivholztreppe
- Außentreppe: Stahlkonstruktion
- Fußbodenaufbau: Industrieboden (unbewehrte Bodenplatte)

1. 1. Baubeschreibung Technische Anlagen
Wärmeversorgung:
Die Wärmeversorgung wird über einen Fenrwärmeanschluss sichergestellt. Die Übergabe an das Gebäude erfolgt über Heizkörper.

Lüftung:
Grundsätzlich wird das Gebäude natürlich belüftet. Ein Innenliegendes WC und Lager wird mech. entlüftet. Die Frischluftzufuhr erfolgt über Nachströmöffnungen an den Türen.
In der Schmiede werden nutzungsbedingte Abgasanlagen eingebaut.

Aufzug:
Es ist ein kein Aufzug geplant

 PV-Anlage:
 Auf dem Dach wird eine Photovoltaikanlage installiert.

1. 1. Baubeschreibung Bauphysik
Schallschutz
Die Gebäude werden die gesetzliche Mindestanforderung an den
Schallschutz einhalten. Detaillierte Angaben sind dem beiliegenden
Schallschutznachweis zu entnehmen.

Anforderung nach GEG
Die Gebäude werden über Fernwärme versorgt. Das Gebäude entspricht
den Anforderungen des GEG. Detaillierte Angaben sind dem beiliegenden
GEG-Nachweis zu entnehmen.

1. 1. Baubeschreibung Brandschutz
Das Gebäude bildet im Wesentlichen einen Brandabschnitt, aus jeder Nutzungseinheit gibt es zwei bauliche Rettungswege.
Die Trennwände zwischen einzelnen Nutzungseinheiten, insbesondere zu den Werkstätten, haben Brandschutzanforderungen. Die Löschwasserversorgung erfolgt über Hydranten. Notwendige Feuerwehrabstellflächen sind vorhanden.
Weiterführende Angaben sind dem beiliegenden Brandschutzkonzept zu entnehmen.

## 3. Allgemeine Angaben zur Baustelle
1. Baustelleneinrichtung
Die allgemeine Einrichtung der Baustelle inkl. mobiler Toiletten erfolgt durch den AN Baustelleneinrichtung.
Baustelleneinrichtung für das eigene Gewerk muss der AN tragen.
Die dafür benötigten Flächen für die Baustelleneinrichtung auf dem Grundstück stehen sehr begrenzt, unter Berücksichtigung des zu schützenden Baumbestandes zur Verfügung.
Es stehen nur begrenzt Lagerflächen zur Verfügung. Diese sind mit der Objektüberwachung des AG abzustimmen.
Aufenthalts- und Lagerräume stehen dem AN nicht zur Verfügung.

Arbeits- und Schutzgerüste sind jeweils für die Ausführung der eigenen Leistung zu erbringen.
Für Entsorgungscontainer und Entladebereiche werden entsprechend verfestigte Flächen vorbereitet.
Große Lieferungen, die den täglichen Anlieferungs- und Versorgungsverkehr einschränken, sind der OÜ mind. 1 Woche vorher anzumelden.

Die bestehenden Bäume vor dem Baugrundstück erhalten einen Baumschutz durch die Baustelleneinrichtung.

Auf dem Baugrundstück werden keine Parkflächen zur Verfügung gestellt. Im nahen Umkreis stehen Parkplätze im Straßenraum zur Verfügung. Das Abstellen von Fahrzeugen auf wasserdurchlässigen Belägen ist nicht gestattet.

1. Baustrom, Bauwasser
Die Lage, Art und der Anschlusswert für das Überlassen von Anschlüssen für Wasser, Energie und Abwasser sind dem Baustelleneinrichtungsplan zu entnehmen.

1. Regenwasser-/Abwasserkanäle
Das Regenwasser wird über Mulden oberflächlich zur Versickerung gebracht. Das Abwaser wird eingeleitet. Abstimmungen und Genehmigungen erflgen durch den AG.

1. Transporteinrichtungen/ Montageöffnungen
Als Transportweg zur Baustelle dürfen ausschließlich die auf dem Baustelleneinrichtungsplan markierten Wege verwendet werden. Zu schützende Bäume dürfen nicht beschädigt werden.

1. Bauschuttentsorgung und Baureinigung
Die Bauschutt- und Abfallbeseitigung sowie die Entsorgung von
Verpackungen und Restmaterialien hat arbeitstäglich eigenverantwortlich durch den AN zu erfolgen. Der AN ist verpflichtet, für alle seine auf dem Baustellengelände angefallenen Baustellenabfälle die Entsorgungsleistungen zu übernehmen und diese arbeitstäglich nach den Abfallentsorgungsvorschriften des Landes zu entsorgen.

Zur Minimierung von Brandlasten auf der gesamten Baustelle und im Besonderen im Baukörper, hat der AN dafür Sorge zu tragen, dass die in seinen Arbeitsbereichen anfallenden Abfälle und Transportverpackungen arbeitstäglich, getrennt eingesammelt und der Entsorgungseinrichtung
angedient werden. Das Verunreinigen des Baugeländes, und das Abkippen von Waschwasser aus Reinigungsvorgängen ist ausdrücklich untersagt.

Der AN hat die Sorgfaltspflicht im Hinblick auf sein eigenes Material und Werkzeug. Es ist deutlich räumlich von Abfällen zu trennen und ggf. zu kennzeichnen und witterungsgeschützt zu sichern. Der AN hat für die ständige Sauberkeit der von ihm benutzten Verkehrswege zu sorgen. Werden insbesondere öffentliche Straßen und Gehwege und Flächen im Bereich außerhalb des Baufeldes, verunreinigt, sind diese umgehend durch den Verursacher zu reinigen, jedoch mind. täglich.

Verschmutzungen i.B. auch im Baufeld durch Stofftransporte sind täglich zu beseitigen.

1. Bodenverhältnisse, Baugrund
gem. anliegendem Baugrund- und Bodengutachten

Baugrund:
- Auffüllung: lockere und sehr lockere Sande, bis ca. 2m u. GOK,
- darunter Fein- bis Mittelsand, mitteldicht gelagert

Abfalltechnische Einstufung der Böden gemäß Baugrundgutachten:
- keine Kontaminierungen

Grundwasser:
- ca. 2,75m - 4,10m u. GOK (ca. 31,7-32,9m ü  NN)
- der zu erwartende Grundwasserhöchststand liegt bei ca. +33,5m NN (Bemessungswasserstand)

7. Wasserschutzgebiet
Das Baugrundstück befindet sich in einem Wasserschutzgebiet. Baustellenwasser darf nicht auf dem Grundstück geleert werden. Stoffe, die das Grundwasser gefährden können, dürfen nicht auf ungeschützem Boden gelagert werden.
Die Baustraße darf nur aus natürlichen Gesteinen bzw. Recycling Anteilen der Klasse 1 ausgebildet werden.

  Das beiliegende Hinweisblatt zum Bauen im Wasserschutzgebiet sowie die folgenden Anforderungen sind zwingend zu berücksichtigen.

1. 1. Umgang mit wassergefährdenden Stoffen
      1. Die Lagerung und Umfüllung wassergefährdender Stoffe auf ungeschütztem Untergrund ist unzulässig. Sie dürfen nur in Originalgebinden oder in für den Transport oder die Lagerung zugelassenen Behältern gelagert werden. Diese Behälter müssen in abflusslosen Auffangwannen stehen, deren Rückhaltevolumen mindestens dem Volumen aller in ihr lagernden Behälter entspricht.
      2. Behälter einschließlich Auffangwannen sind vor Niederschlag zu schützen.
      3. Es ist eine ausreichende Menge an Absorptionsmitteln vorzuhalten, um austretende wassergefährdende Stoffe unverzüglich aufnehmen zu können.

Um Stoffe hinsichtlich ihrer wassergefährdung zu beurteilen, nutzen Sie bitte folgendes Portal: https://webrigoletto.uba.de/Rigoletto/

## 4. Allgemeine Angaben zur Ausführung
1. Allgemeine Bauausführung
   1. Ausführungsvorschriften
Alle Maßnahmen zur Erfüllung der bauaufsichtsbehördlichen,
gewerbeaufsichtlichen, berufsgenossenschaftlichen und
Umweltschutzvorschriften sowie -auflagen sind einzukalkulieren.
Der AN verpflichtet sich, für die Durchführung seiner vertraglichen
Leistungen und zur Einhaltung der vereinbarten Termine ausreichendes
Personal mit qualifizierter Aufsicht einzusetzen.

1. 1. Fachbauleiter
Der Bauleiter nach LBO wird durch den Planer gestellt.

Der Firmenbauleiter oder ein im einzelnen zu benennender Vertreter hat, wenn Arbeiten durch den AN ausgeführt werden, ständig vor Ort anwesend zu sein. Der Firmenbauleiter muss der deutschen Sprache mächtig sein. Der Firmenbauleiter muss bevollmächtigt sein, Anweisungen des AG entgegenzunehmen und ausführen zu lassen.

Vom AG bzw. der von ihm beauftragten Objektüberwachung werden zu turnusgemäß festgesetzten Terminen Baubesprechungen zur Koordination der verschiedenen Arbeitsabläufe einberufen. Der AN und/oder sein Vertreter
sind zur Teilnahme an diesen Baubesprechungen verpflichtet. Eine Nichtteilnahme ist besonders zu begründen.

1. Koordinierung
Der AN hat seine Leistung mit den vorhergehenden und den nachfolgenden Gewerken, die seine eigene Leistung technisch berühren, so abzustimmen, dass die eigene Leistung und die eigenen Ausführungstermine im Bezug auf die Detailausführungsschritte und Funktionsgerechtigkeit ordnungsgemäß erfolgen. Die dabei üblicherweise anstehenden Arbeitsfolgen, technischen Abhängigkeiten und zeitlich getrennten Einzelschritte von Teilleistungen
sind bei der Angebotskalkulation zu berücksichtigen.

1. Verschlussfreigaben
Vor Überbauung / Verfüllung / vor dem Verschluss von Wänden etc. in denen Leistungen Dritter integriert sind, bzw. verschlossen werden,bedarf es der Freigabe zum Verschluss durch die Fachbauleitung des Gewerkes Dritter.

1. Vermessung
Grobabsteckung: Der AG gibt für die Gebäudeabmessungen Vermessungspunkte vor (Gebäudeabsteckung, Achsen, Höhenbezugspunkte).

Feinabsteckung: Der AN übernimmt soweit erforderlich die Feinabsteckung (Absteckungen, Grenzsteine, Festpunkte, Höhenmarken etc.) und sichert diese vor Arbeitsbeginn.  Wenn erforderlich, im Leistungszeitraum des AN durch den AN umzusetzten und bei Abnahme den AG zu übergeben.

1. Maße und Maßtoleranzen
Alle Maße sind vor Ausführung eigenverantwortlich am Bau zu prüfen! Abweichungen sind der OÜ unverzüglich anzuzeigen.

1. Arbeitsgeräte und Baubehelfe
Sofern im LV nicht anders beschrieben obliegt die Wahl der zum Einsatz kommenden Geräte und Baubehelfe dem AN. Er hat sich jedoch streng an die geltenden Richtlinien und Bestimmungen zu halten.

1. Sicherheitshinweise
Umgang mit Gefahrstoffen / Gefährdungen durch Lärm und Vibrationen:
Insbesondere bei Arbeiten mit Epoxidharz und anderen Gefahrstoffen sind die Arbeiten gemäß Verordnung zum Schutz vor Gefahrstoffen (GefStoffV) auszuführen.

Insbesondere bei der Ausführung von Schleifarbeiten, Strahlarbeiten, Arbeiten mit Glättmaschinen oder Ähnlichem sind Maschinen einzusetzen bei denen der Staub bereits an seiner Entstehungsstelle abgesaugt wird.
Lärmemittierende Maschinen müssen lärmarm ausgeführt sein (< 80 db (A)). Die Arbeitsbereiche sind zu kennzeichnen und für andere Gewerke abzusperren gegebenenfalls sind technische Maßnahmen zur Durchlüftung durchzuführen.

Die allgemein gültigen Vorschriften zum Schutz gegen Baulärm sind einzuhalten. Belästigungen im Baustellenbereich an und auf den Zufahrtstraßen, sowie von Anwohnern durch Lärm und Staubentwicklung sowie Vibrationen, bei Ausführungsleistungen bzw. Transporten o.Ä. sind auf das technisch unvermeidbare Maß zu beschränken.

1. Arbeitsablauf, Arbeiten anderer Unternehmer auf der Baustelle
Die Reihenfolge der einzelnen Arbeiten ist mit der OÜ abzustimmen. Beim Ineinandergreifen verschiedener Gewerke haben die AN ihre Arbeiten so miteinander zu koordinieren, dass ein reibungsloser Ablauf gewährleistet ist.

- BE
- Erdarbeiten
- Gründung
- Holzbauarbeiten: Tragwerk,  Dachabdichtungarbeiten
- Bodenplatte
- Fenster und Türen
- Dachdeckung- und Klempnerarbeiten
- Installationsarbeiten der Haustechnischen Gewerke
- Trockenbau und Lehmbau
- Fliesenarbeiten
- Metallbauarbeiten/Schlosser

Teilweise werden Leistungen durch Freiwillige der späteren Nutzer ausgeführt (Jugendbauhütte) und teilweise sollen Leistungen an einen Ausbildungsbetrieb vergeben werden um Jugendliche in Ihrer Ausbildung zu fördern.

1. Bemusterung
 Sollte für die beschriebenen Leistungen eine Bemusterung notwendig werden, so wird diese explizit als Position ausgeschrieben.
Mittels Handmuster oder vorgezogener Ausführung in Teilabschnitten wird dabei vom AG die verbindliche Oberfläche festgelegt.

1. Stundenlohnarbeiten
Abforderung von Stundenlohnarbeiten
Stundenlohnarbeiten sind nur auf Anweisung des AG auszuführen. Für nicht ausdrücklich abgeforderte Stundenlohnarbeiten besteht keinerlei Vergütungsanspruch des AN.

Spätestens am folgenden Arbeitstag nach Ausführung sind die vollständigen Stundenzettel 2-fach, unter Angabe des Namens und Berufsbezeichnung des Arbeiters, der ausgeführten Arbeiten und ggf. Materialaufstellung, der Bauleitung vorzulegen.

Die Nachweise über Stundenlohnarbeiten müssen enthalten:
1. Name, Beruf und tägliche Stundenleistungen der im Tagelohn beschäftigten Personen
2. Aufstellung über die Verwendung der besonders zu vergütenden Materialien und Baustoffe, Aufstellung und Beschreibung der ausgeführten Leistungen.
Sie gelten erst nach Freigabe des Bauherren sowie Bestätigung und Unterschrift durch die Bauleitung als anerkannt. Die Stunden sind im Bautagebuch einzutragen. Eine Abzeichnung des Bautagebuches bedeutet keine Anerkenntnis der Stunden. Nicht fristgemäß vorgelegte Stundenzettel werden nicht anerkannt.

Vergütung von Stundenlohnarbeiten
Nicht vergütet werden
- Aufsichtsstunden (Bauleiter, Polier, o.Ä.)
- Überstundenzuschläge
- Anmarsch, Fahrzeiten, Materialbesorgung
- Materialtransport, Gerätetransport
- Sonstige Vorbereitungsarbeiten, wie Werkzeuge herrichten u.ä.

Vergütet werden die tatsächlich am Arbeitsplatz anfallende Arbeitszeit, verwendetes Material für diese Leistung (nach LV oder nachrangig Tagespreis des Baustoffhandels).

Der Verrechnungssatz für die jeweilige Arbeitskraft umfasst sämtliche Aufwendungen, insbesondere den tatsächlichen Lohn einschließlich:
- Lohn- und Gehaltskosten
- Alle Sozialkosten
- Erschwernis- und sonstige Zuschläge
- Lohnnebenkosten (Auslösungen, Wegegelder, Unterkunfts- und Übernachtungsgelder usw.)
- Wagnis und Gewinn

Eine Einreichung der Stundenlohnarbeiten in die LV-Summe (Angebot bzw. Auftrag) berechtigt nicht zur Ausführung dieser Arbeiten. Die Leistungen sind als Eventualposition zu verstehen und können ggf. auch unausgeführt bleiben, in diesem Fall erfolgt dann keine Abrechnung.

## 5. Bezeichnung der Baustelle
1. Neubau einer Holz- und Metallwerkstatt für die Jugendbauhütte
Die Ausschreibung bezieht sich auf den Neubau des Werkstattgebäudes für die Jugendbauhütte
inkl. der direkt zugehörigen Außenanlagen.

## 6. Gewerkespezifische Angaben Baustelle
1. Art, Lage, Maße, Dauer von bauseitigen Gerüsten
Bauseits werden für Leistungen Dritter folgende Gerüste gestellt:

keine

1. Gründungstiefen, Gründungsarten und Lasten benachbarter Bauwerke
Gründungstiefe: bis ca. -0,8m bzw. -1,05m ab OK Gelände
Einzelfundamente und Streifenfundamente,

Kein Lastabtrag aus benachbarten Bauwerken

1. Baumbestand
Angrenzend an das Baufeld befinden sich junge Bäume. Diese sollen erhalten bleiben und werden geschützt.

1. Leitungen
 im südlichen und östlichen Bereich des Grundstücks verlaufen bestehende Leitungen. Diese müssen im Rahmen der Erdarbeiten berücksichtigt und evtl. geschützt werden.

1. Angaben zur Baustelle/ Baustelleneinrichtung

  Flächen Baustelleneinrichtung AN/ AG:
  Flächen für die Baustelleneinrichtung des AN/ AG stehen begrenzt zur Verfügung und sind im BE Plan gekennzeichnet.

  Lagerplätze:
  Lagerflächen stehen auf der Baustelle nur sehr begrenzt zur Verfügung. Die Lagerflächen sind auf dem BE-Plan gekennzeichnet und sind im Einzelnen mit der Objektüberwachung des AG abzustimmen.

  Aufenthalts- und Lageräume (verschließbar):
  stehen dem AN nicht zur Verfügung. Die hierfür anfallenden Aufwendungen sind entsprechend "-Kosten" bei der Kalkulation zu berücksichtigen.

  Baustrom
  im Bereich der Baustelle

  Bauwasser
  im Bereich der Baustelle

  Schmutzwasser (Abwasser)
  im Bereich der Baustelle

  Bauzaun
  Das Baufeld ist mit einem Bauzaun begrenzt.

  Gerüste, Hebezeuge:
  Die für die eigenen Leistungen erforderlichen Gerüste, Hebezeuge und Aufwendungen für Zwischenbauzustände (Montagezustände) sind in die Einheitspreise der Leistungspositionen einzukalkulieren. Die Gerüste sind Dritten kostenlos zur Mitnutzung zu überlassen, bis zum
  Ende der eigenen Leistungen. Der Abbau der Gerüste ist mit der Bauüberwachung rechtzeitig abzustimmen, damit ggf. rechtzeitig Gerüste durch Dritte errichtet werden können.

  Reinigung
  Die Arbeitsbereiche sind werktäglich aufzuräumen und zu reinigen.

  Kosten
  Alle Kosten für die gewerkeigene Baustelleneinrichtung sind in die Einzelpreise
  einzukalkulieren.

## 7. Gewerkespezifische Angaben Ausführung
1. Vorbereitung und Planung
Der AN hat den AG auf die für die angebotenen Leistungen erforderlichen bauseitigen Vorleistungen rechtzeitig vor Ausführungbeginn der an ihn beauftragten Leistungen hinzuweisen.

Rechtzeitig vor Beginn der Ausführung seiner Arbeiten hat der AN eigenverantwortlich vorgegebene Maße und benannte Höhen auf Übereinstimmung mit am Bau vorhandenen Meterrissen und erforderlichenfalls die Maßgenauigkeit von Planum oder Sauberkeitsschicht des Planums durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgend sind alle eventuellen bauablaufbedingten Aufwendungen für Hebezeuge, Mobilkraneinsätze, Bauzwischenzustände, Provisorien, Unterstützungen, Tragrüstungen (mit Ausnahme von Traggerüsten der Klasse B nach DIN EN 12812), Lehren etc. integraler Leistungsbestandteil des AN und werden nicht gesondert vergütet, soweit nicht in Leistungspositionen ausdrücklich abweichend beschrieben.

Im Rahmen seiner Werkstatt- und Montageplanung hat der AN alle Abmessungen, Betongüten, Expositionsklassen, Bewehrungsstahlgüten, Betonoberflächen der einzelnen Bauteile usw. den beigefügten Unterlagen, insbesondere der Tragwerksplanung, den Zeichnungen, den Gutachten, Konzepten und Sonderfachplanungen, zu entnehmen und auf Plausibilität zu prüfen bzw. auf deren Grundlage zu ermitteln.

Alle in den statischen Unterlagen enthaltenen Maßangaben sind Mindestabmessungen bzw. Mindestqualitäten.

1. Vorleistung
 Soweit Grundleitungen Fundamente queren, stellt der AN durch Einbau entsprechender Hülsrohre sicher, dass die laut Statik und Baugrundgutachten zu erwartenden Setzungen von den vorhandenen Grundleitungen aufgenommen werden können.

1. Schnittstellen andere Gewerke
Konkrete Schnittstellen gibt es zu folgenden Leistungen:
- Schnittstelle AN Holzbau: Vor Beginn der Holzbau-Montage wird der Bodenaufbau bist zur Sauberkeitsschicht hergestellt um eine Arbeitsfläche zu bieten.
Die Bodenplatte selbst wird erst hergestellt, wenn die Bauteile der Gebäudehülle stehen.
- Schnittstelle AN Grundleitungen/Gründung: Mit Beginn der Leistung sind die Fundamente und Grundleitungen hergestellt.
Bevor der AN Gründung die Perimeterdämmung dort aufbringt, müssen die Fundamente mit einer mineral. Ditschlämme abgedichtet werden. Diese Abdichtung ist Teil dieser Ausschreibung und wird als vorgezogene Maßnahme durchgeführt.
Die Grundleitungen müssen anschließend entsprechend der Planung und der Positionierung durch die Bodenplatte geführt und abgedichtet werden.
- Schnittstelle AN Holzbau: Nach Fertigstellung der Bodenplatte werden die Innenbauteile aus Holz auf die Bodenplatte gesetzt

1. Arbeitsablauf
Die Arbeiten dieser Ausschreibung sollen in 4 Phasen ausgeführt werden. Vor den Holzarbeiten soll der Schaumglasschotter und die Sauberkeitsschicht eingebracht werden. Nach Stellung der Gebäudehülle folgt die Herstellung der Bodenplatte.
1. Phase
- Abdichten der Fundament-Aufkantungen mit mineral. Dichtschlämme
2. Phase
- Auslegen der Fläche mit Geotextil
- Einbringen und lagenweise verdichten von Schaumglasschotter
- Trennlage auf Schaumglasschotter herstellen
- Sauberkeitsschicht auf Trennlage
3. Phase
- Abdichtungsschicht aus Bitumenbahnen
- Herstellung Bodenplatte inkl. Oberflächenbearbeitung für sichtige Bodenflächen
4. Phase
- Der Betonspachtel auf den Aufkantungen (OK -0,005m) wird erst nach Einbau der Fenster und Türen ausgeführt.

1. Toleranzen
 Es gelten die Ebenheitstoleranzen der DIN 18202, mit erhöhten Anforderungen gem. Tabelle 3.

1. Baustelleneinrichtung
Baulogistik:
Durch den AN ist eigenverantwortlich eine detaillierte Bauablaufplanung zu erstellen und freigeben zu lassen. Dieser Logistikplan beinhaltet insbesondere die Baustellen-Abläufe und Lagerflächen.
Bei der Planung der Abläufe und der einzusetzenden Geräte muss zwingend berücksichtigt werden, dass die Gebäudehülle schon steht und die Arbeiten innerhalb dieser Hülle ausgeführt werden müssen.

Witterungsschutz + Sicherungsmaßnahmen:
Bauseits ist im Verlauf der Leistungen die Gebäudehülle als Witterungsschutz vorhanden.

1. Anforderungen an Brand-, Schall-, Wärme-, Feuchteschutz
Die Wärmedämmwerte des Schaumglasschotters müssen die Anforderungen aus den Einzelpositionen erfüllen.

Die Abdichtung erfolgt entsprechend der Einzelpositionen und der Wassereinwirkungsklasse W1.1 E

1. Art, Lage, Maße, Ausbildung von Bewegungs-, Bauwerks- und Bauteilfugen
Bewegungsfugen, Bauwerksfugen sind geplant und können den Ausführungsunterlagen entnommen werden. In der unbewehrten Bodenplatte sollen auch Scheinfugen als Sollrissstellen eingebracht werden. Diese sind ebenfalls geplant und aus den Plänen ablesbar.

1. Material
Aufgrund der wasserschutzrechtlichen Anforderungen dürfen keine Materialien verwendet werden, die als wassergefährdend einzustufen sind. Recycling Baustoffe dürfen nur nach Typ 1 verwendet werden. Die Einholung der Unbedenklichkeitsnachweise ist Aufgabe des AN.

Die Betonrezeptur ist vom AN eigenverantwortlich unter Berücksichtigung der auf den Beton einwirkenden Einflüsse zu entwickeln. Zusatzmittel dürfen nur zur Erfüllung der betontechnologischen Anforderungen eingesetzt werden. Verzögerer werden nur zugelassen, wenn der vom AG geforderte Bauablauf dies Zwingend erfordert.

Die Expositionesklassen sind entsprechend den Umweltbelastungen und dem Einbauort der einzelnen Bauteile zu wählen. Die in der Tragwerksplanung genannten Expositionsklassen gelten als Mindestanforderung und sind vom AN nochmals anforderungsbezogen zu prüfen.

Betongüten Normalbeton:
Beton: C30/37, unbewehrt

1. Tag- und Schichtenwasser
Sämtliches anfallendes Tag- und Schichtenwasser ist durch den AN in den Kanal abzuleiten.

1. Vergütung
Die Vergütung erfolgt entsprechend des Auftrages nach ausgeführten Leistungen. Vorauszahlungen sind nicht zulässig.

## 08 BSB16N VE3.04 - Bodenplatte
EP-Anteile: Lohn; Material; Gerät; Sonstiges

### Titel 01 Technische Bearbeitung

**01.1 Baustelle einrichten räumen**
Baustelle für sämtliche, in der Leistungsbeschreibung aufgeführten Leistungen einrichten, vorhalten und räumen nach
Ende der Bauzeit. Folgende Themen sind zu berücksichtigen:

Grundvorhaltezeit: 4 Wochen

Nutzung:  durch den AN

Personal:
- Projekt- und Bauleitung
- Poliere
- Bedienpersonal für Krane etc.
- alle übrigen Personakosten der Baustellengemeinkosten

Grundstück:
- Beweissicherung
- Wiederherstellen des Geländes in ursprünglichen Zustand einschl. Ausbau von Fundamenten der BE

Unterkünfte und Lager
- ggf. Tagesunterkünfte für das Baustellenpersonal
- Lager- und Arbeitsplätze

Sicherheit:
- Verkehrssicherung der Verkehrswege auf und vor dem Grundstück, im Gebäude, Auf Zufahrten, Bürgersteigen

Geräte:
- Geräte, Werkzeuge und sonstige Hilfsmittel
- Materialaufzüge, Winden, Mobilkräne, Radlader, Pumpen
- Schnurgerüste und EInmessarbeiten
- Drehkran gem. BE-PLan

Die Bereitstellung von Flächen für die Baustelleneinrichtung ist Sache des AG
Menge: 1,000 St

**01.2 Baustelleneinr. vorhalten**
Baustelleneinrichtung für sämtliche, in der Leistungsbeschreibung aufgeführten Leistungen über die Grundvorhaltezeit hinaus vorhalten,
Menge: 6,000 StWo

**01.3 Technische Bearbeitung**
*** Pauschalposition
Technische Bearbeitung des nachfolgenden Leistungsumfanges bestehend aus

1) Abstimmung mit den Architekten und den weiteren fachlich Beteiligten
2) Technische Vorbereitung
3) Beschreibung Transport und Montage
4) Bauablaufplan mit technischer Vorbereitung, Logistik- und Transportkonzept
Dabei ist die Planung des Architekten nachzuvollziehen und in sämtlichen erforderlichen Punkten darzustellen. Die dafür benötigte Anzahl von zusätzlichen W+M-Plänen sind vom AN in der Technischen Bearbeitung mit einzukalkulieren

Hinweis: Es sind alle Produkte mit Hersteller- und Typenangabe zu benennen die vom An eingesetzt werden, insbesondere sind alle erforderlichen Nachweise über die Verwendbarkeit der verwendeten Bauprodukte und Bauarten im Zuge der Planung zu erbringen, au der Baustelle vorzuhalten und nach Abschluss der Arbeiten als Dokumentation dem AG zu übergeben.
Menge: 1,000 psch

### Titel 02 Perimeterdämmung

**02.1 Geotextil Vliesstoff Trennen Überlappungs-B 20cm**
Schicht aus Geotextilien, Vliesstoff, zum Trennen, Beständigkeit 50 Jahre, hohe Witterungsbeständigkeit, auf Bodengruppe GW (weitgestuftes Kies-Sand-Gemisch), Einbau in Baugrube, Überlappungsbreite mind. 20 cm, Abrechnung in der Abwicklung der Bearbeitungsflächen.
Menge: 436,000 m2

**02.2 Perimeterdämmung Bodenpl. Unterseite Schaumglasschotter 0,125W/(mK) D 400mm PB lagenweise verdichtet**
Perimeterdämmung unter Bodenplatte, aus Schaumglasschotter 10/60, DIN EN 13167, Bemessungswert der Wärmeleitfähigkeit max. 0,125 W/(mK), Nennwert der Wärmeleitfähigkeit max. 0,080 W/(mK), Dicke 400 mm, Anwendungsgebiet DIN 4108-10 PB, 2-lagig einbauen, lagenweise verdichtet mit Lastplattenversuch zum Nachweis Druckfestigkeit.
Menge: 335,000 m2

**02.3 Trennlage PE-Folie D 0,2mm einlagig Dämmschicht**
Trennlage aus PE-Folie Dicke 0,2 mm, einlagig, Stöße überlappen, Überlappungsbreite 10 cm, auf Dämmschicht.
Menge: 368,500 m2

### Titel 03 Bodenplatte

**03.1 Ortbeton Sauberkeitsschicht Bodenplatte unbewehrt C20/25 D 5cm**
Ortbeton Sauberkeitsschicht, für Bodenplatte, als unbewehrter Beton, Normalbeton C 20/25 DIN 1045-2, natürliche Gesteinskörnung, Dicke 5 cm.
Menge: 335,000 m2

**03.2 Abdichtung Bodenplatte W1.1-E einlagig Polymerbitumenbahn PYE-KTGKSP2,8 BA Kaltselbstklebeverf**
Abdichtung erdberührter Bodenplatten DIN 18533-1 und DIN 18533-2, Raumnutzungsklasse RN1-E (geringe Anforderung), Wassereinwirkungsklasse W1.1-E (Bodenfeuchte und nichtdrückendes Wasser bei Bodenplatten und erdberührten Wänden), Rissklasse R1-E (gering), Rissüberbrückungsklasse RÜ1-E (geringe Rissüberbrückung bis 0,2 mm), einlagig, kaltselbstklebende Polymerbitumenbahnen mit Trägereinlage PYE - KTG - KSP 2,8 mit Kombinationsträgereinlage mit überwiegendem Glasanteil, Anwendungstyp DIN/TS 20000-202 BA (Bahn für Bauwerksabdichtung), im Kaltselbstklebeverfahren aufbringen und an den Aufkantungen hochführen.
Menge: 335,000 m2

**03.3 Dämmkeil MW 50/50mm**
Dämmkeil aus Mineralwolle, DIN EN 13162 MW, Querschnitt 50/50 mm, an aufgehendes Bauteil.
Menge: 135,000 m

**03.4 Randdämmstreifen Holzfaserdämmplatte D 10mm H 150mm**
Randdämmstreifen aus Holzfaserdämmplatte, Dicke 10 mm, Höhe 150 mm.
Menge: 135,000 m

**03.5 Schalung Bodenpl. H bis 15cm**
Schalung Bodenplatte, als Randschalung, Schalungshöhe bis 15 cm.

Im Bereich des Fernwärmeschachtes und in den Bereichen wo die Aufkantung der Fundamente unterhalb der OK Bodenplatte liegt.
Menge: 20,000 m2

**03.6 Ortbeton Bodenpl. unbewehrt C30/37 D 20cm**
Ortbeton Bodenplatte, als unbewehrter Beton, Normalbeton C 30/37 DIN 1045-2, zwingende, anteilige Verwendung rezyklierter Gesteinskörnung, rezyklierte Gesteinskörnung Typ 1, RC-Beton ist mit max. zulässigem Anteil an rezyklierter Gesteinskörnung gemäß DAfStb-Richtlinie "Beton mit rezyklierter Gesteinskörnung" herzustellen, Dicke 20 cm.

Einschl. Anlegen aller Durchführungen und Durchbrüche sowie Einbau bauseits gelieferter Einbauteile, wie Dichtungen, Bodeneinläufe, Rinnen, usw., Schalung in gesonderter Position.
Menge: 60,000 m3

**03.7 Ortbeton Bodenpl. unbewehrt C30/37 D 14cm**
Ortbeton Bodenplatte, als unbewehrter Beton, Normalbeton C 30/37 DIN 1045-2, zwingende, anteilige Verwendung rezyklierter Gesteinskörnung, rezyklierte Gesteinskörnung Typ 1, RC-Beton ist mit max. zulässigem Anteil an rezyklierter Gesteinskörnung gemäß DAfStb-Richtlinie "Beton mit rezyklierter Gesteinskörnung" herzustellen, Dicke 14 cm.
Menge: 4,900 m3

**03.8 Gefälle im Bereich der Bodeneinläufe herstellen, 45x45cm**
Im Bereich der Einläufe ist ein Gefälle von ca. 2% herzustellen. Die Flächen um die Einkäufe sind so mit einem Gefälle zu versehen, dass der zentrale Ablaufpunkt innerhalb eines Kreuzgefälles den tiefsten Punkt ergibt.

Fläche: ca. 45x45cm am Bodeneinlauf,
Menge: 1,000 St

**03.9 Gefälle im Bereich der Dusche herstellen, 90x90cm**
Im Bereich der Einläufe ist ein Gefälle von ca. 2% herzustellen. Die Flächen um die Einkäufe sind so mit einem Gefälle zu versehen, dass der zentrale Ablaufpunkt innerhalb eines Kreuzgefälles den tiefsten Punkt ergibt.

Fläche: ca. 90x90cm am Bodeneinlauf,
Menge: 1,000 St

**03.10 Aussparung für Sauberlauf herstellen b/l = 1,0m/1,5m, t=25mm**
Aussparung für Sauberlaufmatte herstellen, Untergrundfläche waagerecht, in unbewehrten Beton, Normalbeton, ohne Bekleidungen und Beschichtungen, Einzelöffnung über1,0mx1,5m, Tiefe 25mm,  Hilfsschnitte werden nicht gesondert vergütet, nicht schadstoffbelastet,
Abfall ist nicht gefährlich, Werte gemäß Ersatzbaustoffverordnung 2023 sind eingehalten, Charakterisierung sortenreiner Bauschutt, Klasse RC-2 nach EBV 2023, Anlage 1, Tabelle 1, reines Betonmaterial, Wichte des Abbruchstoffes DIN EN 1991-1-1 24 kN/m3, Geräteeinsatz ist möglich, max. Gesamtgewicht bis 5 t, Ausführung innerhalb des Bauwerks, Ausführung staubarm TRGS 559,
aufgenommene Stoffe sammeln, ohne Zerkleinerung, auf LKW des AN laden, transportieren, entsorgen, zur Verwertungsanlage, Transportweg bis 10 km, Abfallschlüssel nach AVV (Abfallverzeichnis-Verordnung) 170101 Beton,
Vergütung der Entsorgung übernimmt AN.
Menge: 1,000 St

**03.11 Sauberlaufmatte Kokosvelours mit Rückseitenbeschichtung, 1,0/1,5m**
Sauberlaufzone aus Kokosvelours
Breite '100' cm,

Tiefe '150' cm, mit Rückseitenbeschichtung, Dicke 24 mm.
Menge: 1,500 m2

**03.12 Einläufe eindichten, inkl. Duschbereiche**
Einläufe in Dichtungsebene fachgerecht einbinden. Systemgeeignete Anschlussdichtungen verwenden.
Menge: 2,000 St

**03.13 Glätten Frischbetonoberfläche**
Glätten mit Grenzwerten für Ebenheitsabweichungen DIN 18202 Ausgabe 2013-04 Tabelle 3 Zeile 3, der Frischbetonoberfläche, maschinell, an der Oberseite waagerechter Bauteile, zur Aufnahme der Versiegelung.
Menge: 335,000 m2

**03.14 Fuge TS Beton D 20cm Scheinfuge Kerbe einschneiden**
Fuge in Betontragschicht nach ZTV Beton-StB, Dicke der Tragschicht 14 cm, als Scheinfuge, Kerbe 6cm tief einschneiden, Ausführung gemäß Zeichnung.

Siehe DT A6021
Menge: 190,000 m

**03.15 Beton schleifen wachsen polieren**
STLB-Bau 2026-04 025
Oberfläche aus Beton schleifen, wachsen und polieren.
Menge: 335,000 m2

**03.16 Ausgleichsspachtelung Aufkantung Spachtel kunststoffmodif.**
Ausgleichsspachtelung auf vorbereiteter Betonoberfläche, Bauteil Aufkantung, Fläche waagerecht (bis 2 % geneigt), Untergrund Normalbeton, Altbetonklasse A1, mit kunststoffmodifizierter Spachtelmasse, Schichtdicke über 4 bis 5 mm, Oberfläche glätten.

Die Leistung wird erst nach Einbau der Türen ausgeführt um die Oberfläche der Schwelle zu optimieren.
Menge: 16,000 m2

### Titel 04 Abdichtung Fundamente

**04.1 Abdichtung Wand W1.1-E mineral Schlämme rissüberbrückend D 2mm Spachtelverf**
STLB-Bau 2026-04 018
Abdichtung erdberührter Wände DIN 18533-1 und DIN 18533-3, Raumnutzungsklasse RN1-E (geringe Anforderung), Wassereinwirkungsklasse W1.1-E (Bodenfeuchte und nichtdrückendes Wasser bei Bodenplatten und erdberührten Wänden), Rissklasse R1-E (gering), Rissüberbrückungsklasse RÜ1-E (geringe Rissüberbrückung bis 0,2 mm),
mit mineralischen Dichtungsschlämmen (MDS), rissüberbrückend, mind. 2-mal auftragen, Trockenschichtdicke mind. 2 mm, im Spachtelverfahren aufbringen, Untergrund Beton.
Menge: 116,000 m2

**04.2 Anschluss Durchdringung Abdichtung Wand Dichtmanschette W1.1-E mineral Schlämme rissüberbrückend D 2mm**
*** EP-Aufgliederung gefordert
STLB-Bau 2026-04 018
Anschluss an Durchdringung in der Abdichtung erdberührter Wände DIN 18533-1 und DIN 18533-3, mit Dichtmanschette, an Futterrohr, Raumnutzungsklasse RN1-E (geringe Anforderung), Wassereinwirkungsklasse W1.1-E (Bodenfeuchte und nichtdrückendes Wasser bei Bodenplatten und erdberührten Wänden), Rissklasse R1-E (gering), Rissüberbrückungsklasse RÜ1-E (geringe Rissüberbrückung bis 0,2 mm),
mit mineralischen Dichtungsschlämmen (MDS), rissüberbrückend, mind. 2-mal auftragen, Trockenschichtdicke mind. 2 mm.
Menge: 2,000 St

### Titel 05 Stundenlohnarbeiten

#### Bereich 05.01 Stundenlohnarbeiten

*Hinweis: Stundenlohnarbeiten*
Stundenlohnarbeiten werden nach Stundenverrechnungssätzen, in denen Lohn- und Gehaltskosten, Lohn- und Gehaltsnebenkosten, Sozialkassenbeiträge, Vermögenswirksame Leistungen sowie Gemeinkostenanteile und Gewinn enthalten sind, vergütet.
Zuschläge für Mehr-, Nacht-, Sonntags-, und Feiertagsarbeit sowie Erschwerniszuschläge sind nicht in die Stundenverrechnungssätze mit einzubeziehen, sondern - sofern sie nicht schon als Teilleistungsposition im Leistungsverzeichnis enthalten sind - im Bedarfsfall zu vereinbaren und gesondert nachzuweisen.
Der Bieter erklärt, dass der Stundenverrechnungssatz unter Beachtung der preisrechtlichen Vorschriften ermittelt wurde und unabhängig von der Anzahl der abgerechenten Stunden gilt.
Stundenlohnarbeiten werden nru vergütet, wenn deren Ausführung von der Bauleitung angeordnet wurde (zu § 2 Nr. 10 VOB/B)

**05.01.1 Facharbeiter-in**
Stundenlohnarbeiten durch Facharbeiter/-in
Menge: 10,000 h

**05.01.2 Helfer-in**
Stundenlohnarbeiten durch Helfer/-in
Menge: 10,000 h
